# Barrière acoustique de 2 m de hauteur

- Propriété du fichier: CYPE INGENIEROS, S.A.
- Format: FIEBDC-3/2002
- Devise: EUR
- Coûts indirects: 3.00 %
- Frais généraux: 13.00 %
- Bénéfice: 6.00 %
- TVA: 20.00 %

**ALB010** m² Barrière acoustique de 2 m de hauteur, 3 m d'espacement des poteaux, prévue pour supporter jusqu'à 50 kg/m² de surcharge maximale due à l'action du vent, réalisée avec panneaux à rainure et languette de sectorisation en acier avec une isolation au bruit aérien de 36 dB selon NF EN 1793-2 "ACH", de 80 mm d'épaisseur et 1150 mm de largeur, Euroclasse A2-s1, d0 de réaction au feu selon NF EN 13501-1, résistance au feu EI 90 selon NF EN 1366-1, constitués de deux parements en tôle d'acier standard, revêtue sur sa face extérieure avec une couche de polyester de 25 microns d'épaisseur, d'épaisseur extérieure 0,5 mm et épaisseur intérieure 0,5 mm et âme isolante de laine de roche de densité moyenne 55 kg/m³, installés par emboîtement et glissement sur des profilés laminés verticaux, soudés aux plaques d'ancrage avec des boulons, fixés aux semelles de fondation de béton C25/30 (XC2(F); D20; S2; Cl 0,4) et acier annelé.
Fourniture et mise en place d'une barrière acoustique de 2 m de hauteur, 3 m d'espacement des poteaux, prévue pour supporter jusqu'à 50 kg/m² de surcharge maximale due à l'action du vent, réalisée avec panneaux à rainure et languette de sectorisation en acier avec une isolation au bruit aérien de 36 dB selon NF EN 1793-2 "ACH", de 80 mm d'épaisseur et 1150 mm de largeur, Euroclasse A2-s1, d0 de réaction au feu selon NF EN 13501-1, résistance au feu EI 90 selon NF EN 1366-1, constitués de deux parements en tôle d'acier standard, revêtue sur sa face extérieure avec une couche de polyester de 25 microns d'épaisseur, d'épaisseur extérieure 0,5 mm et épaisseur intérieure 0,5 mm et âme isolante de laine de roche de densité moyenne 55 kg/m³, arrêts et accessoires, installés par emboîtement et glissement sur des profilés laminés verticaux, soudés aux plaques d'ancrage avec des boulons, fixés aux semelles de fondation de béton C25/30 (XC2(F); D20; S2; Cl 0,4) et acier annelé. Comprend le compactage et le séchage du béton, le fil de fer de liaison, les coupes et le façonnage des barres haute adhérence en acier, le perçage central des plaques, la préparation des bords, le biseautage autour du trou pour améliorer la liaison du boulon avec la face supérieure de la plaque, les soudures, les coupes, les platines, les pièces spéciales, le mortier sans retrait pour retouche de plaques, les épointages et la réparation sur chantier des défauts dus au transport, à la manipulation ou au montage. Ne comprend pas l'excavation.
Inclut: Découpe et pliage de l'armature. Montage et mise en place de l'armature. Fixation de l'armature. Coulage et compactage du béton. Implantation et marquage des axes des plaques d'ancrage. Mise en place et fixation provisoire des plaques d'ancrage. Aplomb et nivellement des plaques d'ancrage. Séchage du béton. Implantation et marquage des axes des poteaux. Mise en place et fixation provisoire des poteaux. Aplomb et nivellement des poteaux. Exécution des liaisons du poteau. Réparation des défauts superficiels. Installation des panneaux par emboîtement et glissement sur les poteaux déjà nivelés. Nettoyage final.
Critère de métré de projet: Surface mesurée en projection verticale, selon documentation graphique du Projet.
Critère de mesure de l'ouvrage: On mesurera, en projection verticale, la surface réellement exécutée selon les spécifications du Projet.

| Code | U | Désignation | Quantité | Prix | Montant |
|---|---|---|---|---|---|
| mt07aco050b | kg | Ferraille élaborée en atelier industriel avec barres en acier haute adhérence, Fe E 400, de divers diamètres. (matériau) | 7.580 | 1.31 | 9.93 |
| mt08var050 | kg | Fil de fer galvanisé pour attacher, de 1,30 mm de diamètre. (matériau) | 0.030 | 1.10 | 0.03 |
| mt10haf030gOEg | m³ | Béton C25/30 (XC2(F) D20; S2; Cl 0,4), prêt à l'emploi, selon NF EN 206-1. (matériau) | 0.505 | 128.50 | 64.89 |
| mt07ala011d | kg | Platine en acier laminé NF EN 10025 S275JR, pour applications structurales. (matériau) | 2.416 | 1.34 | 3.24 |
| mt07aco050b | kg | Ferraille élaborée en atelier industriel avec barres en acier haute adhérence, Fe E 400, de divers diamètres. | 0.526 | 1.31 | 0.69 |
| mt07ala010h | kg | Acier laminé NF EN 10025 S275JR, en profilés laminés à chaud, pièces simples, pour applications structurales. (matériau) | 12.750 | 0.99 | 12.62 |
| mt12ppa030a | m² | Panneau à rainure et languette de sectorisation pour barrière acoustique en acier avec une isolation au bruit aérien de 36 dB selon NF EN 1793-2 "ACH", de 80 mm d'épaisseur et 1150 mm de largeur, Euroclasse A2-s1, d0 de réaction au feu selon NF EN 13501-1, résistance au feu EI 90 selon NF EN 1366-1, constitué de deux parements en tôle d'acier standard, revêtue sur sa face extérieure avec une couche de polyester de 25 microns d'épaisseur, d'épaisseur extérieure 0,5 mm et épaisseur intérieure 0,5 mm et âme isolante de laine de roche de densité moyenne 55 kg/m³, arrêts et accessoires. (matériau) | 1.000 | 30.20 | 30.20 |
| mq08sol020 | h | Équipement et éléments auxiliaires pour soudure électrique. (matériel) | 0.023 | 3.10 | 0.07 |
| mo045 | h | Compagnon professionnel III/CP2 bétonneur. (main-d'œuvre) | 0.032 | 25.31 | 0.81 |
| mo092 | h | Ouvrier professionnel II/OP bétonneur. (main-d'œuvre) | 0.193 | 22.46 | 4.33 |
| mo043 | h | Compagnon professionnel III/CP2 ferrailleur. (main-d'œuvre) | 0.019 | 25.31 | 0.48 |
| mo090 | h | Ouvrier professionnel II/OP ferrailleur. (main-d'œuvre) | 0.029 | 22.46 | 0.65 |
| mo047 | h | Compagnon professionnel III/CP2 charpentier métal. (main-d'œuvre) | 0.304 | 25.31 | 7.69 |
| mo094 | h | Ouvrier professionnel II/OP charpentier métal. (main-d'œuvre) | 0.304 | 22.46 | 6.83 |
| mo041 | h | Compagnon professionnel III/CP2 VRD espaces publics. (main-d'œuvre) | 0.127 | 24.11 | 3.06 |
| mo087 | h | Ouvrier professionnel II/OP VRD espaces publics. (main-d'œuvre) | 0.127 | 21.40 | 2.72 |
| % | % | Coûts directs complémentaires | 2 % | 148.24 | 2.96 |
|  |  | Coûts directs |  |  | 151.20 |
