# Paroi intérieure constituée de panneaux à rainure et languette de sectorisation en acier avec isolation incorporée "ACH"

- Propriété du fichier: CYPE INGENIEROS, S.A.
- Format: FIEBDC-3/2002
- Devise: EUR
- Coûts indirects: 3.00 %
- Frais généraux: 13.00 %
- Bénéfice: 6.00 %
- TVA: 20.00 %

**FCP010** m² Paroi intérieure constituée de panneaux à rainure et languette de sectorisation en acier avec isolation incorporée "ACH", de 80 mm d'épaisseur et 1150 mm de largeur, Euroclasse A2-s1, d0 de réaction au feu selon NF EN 13501-1, résistance au feu EI 90 selon NF EN 1366-1, constitués de deux parements en tôle d'acier standard finition prélaqué, d'épaisseur extérieure 0,5 mm et épaisseur intérieure 0,5 mm et âme isolante de laine de roche de densité moyenne 55 kg/m³.
Fourniture et montage d'une paroi intérieure avec panneaux à rainure et languette de sectorisation en acier avec isolation incorporée "ACH", de 80 mm d'épaisseur et 1150 mm de largeur, Euroclasse A2-s1, d0 de réaction au feu selon NF EN 13501-1, résistance au feu EI 90 selon NF EN 1366-1, constitués de deux parements en tôle d'acier standard finition prélaqué, d'épaisseur extérieure 0,5 mm et épaisseur intérieure 0,5 mm et âme isolante de laine de roche de densité moyenne 55 kg/m³, arrêts et accessoires. Comprend l'implantation, les chutes, les arrêts, les couvre-joints et les accessoires de fixation. Totalement montée.
Inclut: Implantation des panneaux. Mise en place et fixation des panneaux. Arrêts.
Critère de métré de projet: Surface mesurée selon documentation graphique du Projet, sans dupliquer les coins ni les rencontres, en déduisant les ouvertures de surface supérieure à 3 m².
Critère de mesure de l'ouvrage: On mesurera la surface réellement exécutée selon les spécifications du Projet, sans dupliquer les coins ni les rencontres, en déduisant les ouvertures de surface supérieure à 3 m².

| Code | U | Désignation | Quantité | Prix | Montant |
|---|---|---|---|---|---|
| mt12ppa020a | m² | Panneau à rainure et languette de sectorisation en acier avec isolation incorporée "ACH", de 80 mm d'épaisseur et 1150 mm de largeur, Euroclasse A2-s1, d0 de réaction au feu selon NF EN 13501-1, résistance au feu EI 90 selon NF EN 1366-1, constitué de deux parements en tôle d'acier standard finition prélaqué, d'épaisseur extérieure 0,5 mm et épaisseur intérieure 0,5 mm et âme isolante de laine de roche de densité moyenne 55 kg/m³, arrêts et accessoires. (matériau) | 1.050 | 30.99 | 32.54 |
| mt13ccg030f | U | Vis autoformeuse de 4,2x13 mm d'acier inoxydable, avec rondelle. (matériau) | 6.000 | 0.05 | 0.30 |
| mo053 | h | Compagnon professionnel III/CP2 plaquiste. (main-d'œuvre) | 0.374 | 24.91 | 9.32 |
| mo100 | h | Ouvrier professionnel II/OP plaquiste. (main-d'œuvre) | 0.374 | 21.40 | 8.00 |
| % | % | Coûts directs complémentaires | 2 % | 50.16 | 1.00 |
|  |  | Coûts directs |  |  | 51.16 |
